# 20206.35 Parkringschule
Angebotsaufforderung (GAEB DA XML 3.2, DA83)
Währung: EUR
Erstellt mit: G&W CALIFORNIA PRO, CALIFORNIA PRO V15.1.01, 15.06.2026

## Deckblatt
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
Gemeinde St. Leon-Rot

 Leistungsverzeichnis

Bauvorhaben:  Parkringschule
  Neubau Regenwasserkanal
  BA II  Schacht RW 07 bis KS390017

Bauort:  Gemeinde St. Leon-Rot

Bauherr:  Gemeinde St. Leon-Rot
  EB Abwasserentsorgung
  Rathausstraße 2
  68789 St. Leon-Rot

## Neubau RW-Kanal, BA II
Datum: 15.06.2026

*Hinweis: Allgemeine Beschreibung*
1. Allgemeine Beschreibung der Leistung

1.1 Auszuführende Leistungen
Die Gemeinde St. Leon-Rot schreibt die Leistungen zum Neubau des Regenwasserkanals auf dem Gelände der Parkringschule und entlang der Wiesenstraße bis zum Auslauf in den Entwässerungsgraben parallel zur Wiesenstraße auf Grundlage der VOB gemäß vorliegender Leistungsbeschreibung aus.
Das vorliegende Leistungsverzeichnis beinhaltet die Leistungen des II. BA von Kanalschacht RW 07 bis KS390017.

2. Angaben zur Baustelle

2.1 Lage der Baustelle
Die Baustelle liegt in St. Leon-Rot im Ortsteil Rot.
Zu beachten ist, dass die Trasse des neu zu verlegenden Kanals teilweise im Bereich des Schulgeländes verläuft.

2.2 Vorhandene öffentliche Verkehrswege
Die Parkringschule ist über die Wiesenstraße zu erreichen. Bei der Wiesenstraße sowie den angerenzenden Straßen handelt es sich um innerörtliuche Verkehrswege.

2.3 Anschlussmöglichkeiten an Ver- und Entsorgungsleitungen
Die Anschlussbeschaffung an Ver- und Entsorgungsleitungen ist Sache des AN und mit den jeweiligen Versorgungsträger abzustimmen.

2.4 Lager- und Arbeitsplätze
Plätze für Baustelleneinrichtung, Lagerplätze und Arbeitsplätze stellt der AG in bis zu ca. 500 m Entfernung zur Verfügung.

2.5 Baugrundverhältnisse
Für die Baumaßnahme wurden geologische Erkundungen im Baufeld durchgeführt.
Die Dokumentation der durchgeführten Erkundungen (Baugrundgutachten und Gründungsempfehlung) kann bei Bedarf durch den Bieter angefordert werden.

2.6 Anlagen im Baubereich
Der AN hat sich vor Baubeginn das Vorhandensein und gegebenenfalls über
die genaue Lage und den Verlauf von Ver- und Entsorgungsleitungen bei den entsprechenden Medienträger zu informieren.
Bei Antreffen von Versorgungsleitungen während der Bauausführung sind die entsprechenden Versorgungsträger, sowie die Bauleitung des AG sofort zu
benachrichtigen. Die Arbeiten zur Leitungsumverlegung und Sicherung werden durch die jeweiligen Versorgungsträger ausgeführt.
Die Bauarbeiten sind so auszuführen das keine bestehenden Anlagen beschädigt werden, die Beweissicherungspflicht hierzu obliegt dem AN.

2.7 Öffentlicher Verkehr im Baubereich
Die Baustelle ist gem. 3.1 für den öffentliche Verkehr zu sichern.

3. Angaben zur Ausführung

3.1 Verkehrsführung, Verkehrssicherung
Die Verkehrssicherung im Baustellenbereich erfolgt gem. den im Leistungsverzeichnis ausgeschriebenen Positionen.

3.2 Bauablauf
Zur Gewährleistung einer reibungslosen und termingerechten Fertigstellung ist der Bauablauf anhand eines vom AN zu erstellenden Bauzeitenplanes mit dem AG abzustimmen und festzulegen.
Die kontinuierliche Regenwasserableitung ist während der
Anschlussarbeiten an den bestehenden Kanal sicherzustellen.

3.3 Baubehelfe
Für Baugrubensicherungen gelten die einschlägigen Vorschriften und Bestimmungen in ihrer jeweils neuesten Fassung. Alle erforderlich werdenden Sicherungen bzw. Aussteifungen von Baugruben sind Baubehelfe und damit Sache des AN. Der Standsicherheitsnachweis des Verbau ist seitens des AN ohne
gesonderte Vergütung nachzuweisen und sicherzustellen.

3.4 Stoffe, Bauteile
Die Art, Eigenschaften und Anforderungen an die zu liefernden Baustoffe und Materialien ist den einzelnen LV-Positionen zu entnehmen und dem AG vor
Einbau schriftlich nachzuweisen. Für alle verwendeten Kanalrohre ist eine
Rohrstatik vorzulegen. Die Kosten für die Statik werden mit der Rohrlieferung vergütet. Vom AN sind die Mengenangaben aller Baumaterialien selbst nach den Ausführungsunterlagen zu überprüfen. Nicht verbrauchtes Material bleibt
Eigentum des AN.

3.5 Beweissicherung
Die Beweissicherung für sämtliche Verkehrswege, die anstehenden
Einfriedungen und Einbauten erfolgt durch den AG.

3.6 Sicherungsmaßnahmen
Sicherungsmaßnahmen sind bei Bedarf durch den AN auszuführen.

3.7 Aufmaßverfahren, Vermessungsleistungen
Aufmaße sind ausschließlich gemeinsam mit Vertretern des AG und des AN zu erstellen.
Aufgemessen wird die tatsächlich erbrachte Leistung auf vom AG gelieferten Aufmaßblättern.
Bei Überschreiten der Soll-Abmessungen gelten nur die planerisch vereinbarten Maße.

Der AN erhält vom AG Lage- und Höhenfestpunkte, sowie die erforderlichen
Daten zur Absteckung.
Alle weiteren vermessungstechnischen Arbeiten, die für die Ausführung der Leistung und für die Bauabrechnung erforderlich sind, hat der AN ohne
gesonderte Vergütung zu erbringen.
Es gelten die  Anforderungen der ZTV Verm- StB 01.

3.8 Prüfungen
Die Dokumentation und Nachweise der Eigenüberwachung sind dem AG unaufgefordert vorzulegen.
Auf die Verpflichtung des AN zur Durchführung der Eigenüberwachungsprüfungen im Erdbau gem. ZTVE- Stb sowie im Asphaltbau gem. ZTV- Asphalt wird besonders hingewiesen.
Hierauf erfolgt keine gesonderte Vergütung.

Die Fertigteilschächte sind nach den FBS- Richtlinien zu fertigen.
Für alle Kanäle und Schachtbauwerke sind Dichtigkeitsnachweise nach DIN EN 1610 gem. den dafür vorgesehenen Positionen durchzuführen und zu dokumentieren.

Alle Kanäle sind vor Inbetriebnahme und Abnahme zu reinigen, hierfür erfolgt keine gesonderte Vergütung.
Diese Maßnahmen sind Grundlage für die Abnahme.

Die Verdichtungsgrade des Rohplanums sowie der Tragschichten gem. ZTVE und ZTVA innerhalb von Verkehrsflächen sind durch Plattendruckversuche nach DIN 18134, ohne besondere Verrechnung und ohne Aufforderung, nachzuweisen.

Die Verdichtungsgrade in der Kanalleitungszone sind gem. ZTVE- Stb mittels Sonde, ohne gesonderte Verrechnung und ohne Aufforderung, nachzuweisen.

3.9 Abrechnung
Die Leistungen sind mit der Gemeinde St. Leon-Rot abzurechnen.

3.10 Termine
Baubeginn:
Fertigstellung:

### 1 Baustelleneinrichtung

*Hinweis: Vorbemerkung*
Vorbemerkungen zu Baustelleneinrichtung

Auszahlung der Baustelleneinrichtung:

30 %  nach Einrichtung der Baustelle mit der 1. Abschlagszahlung,

60 %  im Zuge der Fertigstellung der Baumaßnahme in Raten zu 20 %,

10 %  nach Abzug und vollständiger Räumung der Baustelle.

**1.1 Baustelle einrichten**
Baustelle einrichten

Geräte, Werkzeuge und sonstige Betriebsmittel, die zur vertragsgemäßen Durchführung der Bauleistungen erforderlich sind, auf
die Baustelle bringen, bereitstellen und - soweit der Geräteeinsatz
nicht gesondert berechnet wird - betriebsfertig aufstellen, einschl.
der dafür notwendigen Arbeiten.
Die erforderlichen festen Anlagen herstellen. Baubüros, Unterkünfte,
Werkstätten, Lagerschuppen und dgl., soweit erforderlich,
antransportieren, aufbauen und einrichten.
Strom-, Wasser-, Fernsprechanschluss sowie Entsorgungseinrichtungen
und dgl. für die Baustelle, soweit erforderlich, herstellen.
Bei Bedarf Zufahrtswege zur Baustelle sowie Lagerplätze, sonstige
Platzbefestigungen und Wege im Baustellenbereich anlegen.
Oberbodenarbeiten einschl. Beseitigen von Aufwuchs für die
Baustelleneinrichtung, soweit erforderlich, ausführen.
Flächen beschaffen, sofern die vom AG zur Verfügung
gestellten nicht ausreichen.
Kosten für Vorhalten, Unterhalten und Betreiben der Geräte, Anlagen
und Einrichtungen einschl. Mieten,
Pacht, Gebühren und dgl. werden nicht mit dieser Pauschale, sondern
mit den Einheitspreisen der betreffenden Teilleistungen vergütet.
Menge: 1,000 psch

**1.2 Baustelle räumen**
Baustelle räumen

Baustelle von allen Geräten, Anlagen, Einrichtungen und dgl. räumen.
Benutzte Flächen und Wege entsprechend dem ursprünglichen
Zustand unter Wahrung der landschaftspflegerischen Belange
ordnungsgemäß herrichten. Verunreinigungen beseitigen.
Menge: 1,000 psch

**1.3 Verkehrssicherung**
Verkehrssicherung

Verkehrs- und Baustellensicherung, einschl. Beantragung
der Verkehrsrechtlichen Anordnung aufstellen, vorhalten,
umsetzen, warten, betreiben und beseitigen.
Vorübergehende Sicherungsmaßnahmen durchführen.
Der Zugang für Anwohner muss gewährleistet sein.
Vorübergehende Markierung, bauliches Leitelement und
transportable Schutzeinrichtung, sowie alle erf. Verkehrszeichen
werden nicht gesondert vergütet und sind  in die Pauschale
einzurechnen. Einsatzzeit nach Erfordernis im Bauablauf.
70 v.H. der Pauschale werden  nach betriebsfertigem Aufstellen,
der Rest nach Beseitigen vergütet.
Menge: 1,000 psch

**1.4 Baufeld räumen**
Baufeld räumen

Baufeld räumen, Kleinteile wie Holz, Plastik ,Stahl o. ä. entsorgen,
Busch-, Hecken und Baumbestand sowie sonstigen Aufwuchs bis
zu 0,20 m Durchmesser, 1 m über dem Erdboden gemessen,
einschließlich Wurzelwerk roden.
Räumgut geht in Eigentum des AN über und ist von
der Baustelle zu entfernen.
Menge: 150,000 m2

**1.5 Bauzaun**
Bauzaun

Bauzaun nach Angaben des AG herstellen,
während der Bauzeit vorhalten und unterhalten,
sowie nach Beendigung der Bauzeit entfernen.
70 v.H. des Preises werden nach Aufstellung,
der Rest nach Entfernen des Bauzaunes vergütet.
Zaunhöhe über Gelände 2,0 m.
Zaun aus verzinkten Drahtgitterelemente
mit Sockelfüßen aus Beton oder Recyclingkunststoff

Pauschale gilt anteilig für Leistungen des Abschnittes
Verkehrsanlage.
Menge: 200,000 m

**1.6 Baumschutz**
Baumschutz

Baumschutz gem. DIN 18920, RAS-LP4 und ZTV-Baumpflege
und der aktuellen Baumschutzverordnung mittels Baumschutzzaun aus Holz zur Vermeidung von Verunreinigungen, Verdichtung,
Ablagerungen, Abgrabungen usw. während der gesamten Bauzeit
vorhalten und nach Beendigung der Bauarbeiten rückbauen.

Zaunhöhe:  2,00 m
Abstand:  Baumkronenumfang + 1,50 m

Bei Baggerarbeiten ist der Schwenkbereich zu beachten, um Verletzungen
an der Baumkrone zu vermeiden.
Der Wurzelbereich ist gegen Austrocknung, bzw. Staunässe zu schützen.
Menge: 1,000 St

**1.7 Lagerflächen**
Lagerflächen

Lagerflächen für Oberflächenaufbruch und Aushub einrichten,
unterhalten, sichern, räumen und nach Beendigung der Arbeiten
im ursprünglichen Zustand wieder herstellen.
Menge: 1,000 psch

**1.8 Hilfsüberfahrt**
Hilfsüberfahrt

Hilfsüberfahrt für öffentlichen Verkehr über Gräben herstellen
und für die Dauer der vertraglichen Ausführungsfrist vorhalten,
im Zuge der Bauarbeiten versetzen und nach Beendigung entfernen.
Abdeckung mit Stahl
nutzbare Breite:  bis 5,00 m
Länge:  bis 3,0 m
Belastungsklasse:  SLW 60
Menge: 3,000 St

**1.9 Fußgängerhilfsbrücke**
Fußgängerhilfsbrücke

Fußgängerhilfsbrücke, einschl. Rampung und Schutzgeländer.
Lauffläche aus Holz herstellen, im Zuge der Bauarbeiten versetzen
und nach Beendigung entfernen.
nutzbare Breite:  bis 1,50 m
Länge:  bis 5,00 m
Menge: 3,000 St

**1.10 SiGe-Plan**
SiGe-Plan

Sicherheits- und Gesundheitsschutzplan gem.
Baustellenverordnung erstellen, abstimmen
und für jeden Beschäftigten einsehbar auf der
Baustelle vorhalten.
Der SiGe-Plan beinhaltet sämtliche Maßnahmen
der Pauschale.
Menge: 1,000 psch

**1.11 SiGe-Koordinator**
SiGe-Koordinator

Sicherheits- und Gesundheitsschutzkoordinator
während der Ausführung der Maßnahme
gem. Baustellenverordnung stellen.
Die Vorankündigung nach §2 BaustellV hat
durch den Koordinator zu erfolgen.
Menge: 1,000 psch

### 2 Erdarbeiten

*Hinweis: Vorbemerkungen*
Vorbemerkungen

Vorhandene Versorgungsleitungen sind vom AN vor Baubeginn lagegemäß festzustellen und während des Baues zu schützen. Die Kosten hierfür sind in die entsprechenden Positionen einzurechnen. Eventuelle Beschädigungen gehen zu Lasten des AN.

Die nachfolgenden Positionen umfassen, soweit in der Leistungsbeschreibung nichts anderes angegeben ist, allgemein auch :

- das Verfahren des Bodens innerhalb der Baustelle
- das profilgemäße Herstellen und Verdichten des Erdplanums,
- das Planieren der Grabensohlen.

Die Abrechnung von Boden erfolgt nur in verdichtetem oder gewachsenem Zustand nach besonderen Aufmaßen, für deren rechtzeitige Aufnahme gemeinsam mit der Bauleitung der AN verantwortlich ist.

Handaushub wird nur in Abstimmung und nach örtlichem Aufmaß mit dem AG als solcher vergütet!

Über die Planmaße hinausgehender Abtrag, bzw. Auftrag wird nicht vergütet.

Der geschüttete und der gewachsene Boden ist so abzudichten, dass die nach ZTVE-Stb geforderte Lagerungsdichte bzw. Tragfähigkeit für Straßen mit  "mittlerem bis starkem Verkehr" erreicht wird. Dieser Verdichtungsgrad ist von der bauausführenden Firma mittels Künzelstab- und Lastplattendruckversuchen  nachzuweisen.
Zwischengelagerter Boden ist gem. den Forderungen der ZTVE zu behandeln (Abdecken, Schutz vor Feuchtigkeit). Hierauf erfolgt keine gesonderte Vergütung! Die Kosten sind in den entsprechenden Positionen einzurechnen.

Aufbruch von Straßendecken wird nicht als Zulage zum Baugrubenaushub abgerechnet. Die Schichtdicke wird also beim Baugrubenaushub abgezogen.
Für die Abrechnung gelten bei Aufbruch der Straßenbefestigung mit Ausnahme wassergebundener Flächen. (Grabenbreite + max. 2 x 15 cm)

Größte für die Abrechnung anrechenbare lichte Baugrubenbreiten:
gem. DIN EN 1610.

Grabenverbreiterungen die durch Ausbrechen infolge unzureichender Verbauung entstehen, werden beim Aufmaß nicht berücksichtigt.

**2.1 Oberbodengemisch abtragen**
Oberbodengemisch abtragen

Oberboden durchmischt mit Steinen, Betonresten und
Rindenmulch einschließlich Vegetationsdecke abtragen,
transportieren und lagern.

Das zum Andecken nicht verwendbare Oberbodengemisch
ist zu entsorgen, der Abtransport wird gesondert vergütet.
Abgerechnet wird nach Aufmaß an der Entnahmestelle

Transportentfernung:  bis ca. 500 m
Menge: 290,000 m2

**2.2 Bituminöse Deckschicht schneiden**
Bituminöse Deckschicht schneiden

Bituminöse Befestigung trennen.
Deckschicht und bituminöse Unterlage senkrecht abkanten.
Dicke der bituminösen Befestigung 10 bis 25 cm.
Anfallendes Material im Baustellenbereich transportieren
und lagern.

Transportentfernung:  bis ca. 500 m
Menge: 275,000 m

**2.3 Bitu aufbrechen 12-25 cm**
Bitu aufbrechen 12-25 cm

Bituminöse Befestigung aufbrechen,
Dicke der bituminösen Befestigung über 12 bis 25 cm.
Anfallendes Material im Baustellenbereich transportieren
und lagern.
Abgerechnet wird nach Aufbruchprofilen.

Transportentfernung:  bis ca. 500 m
Menge: 40,000 m3

**2.4 Bituminöse Deckschicht nachschneiden**
Bituminöse Befestigung nachschneiden

Bituminöse Befestigung zur Begradigung nach Aufbruch
und Aushub der bituminösen Befestigungen und des
Unterbaues nachschneiden.
Deckschicht und bituminöse Unterlage senkrecht schneiden.
Nachschnittbreite je Seite:  Grabentiefe < 2,00 m bis 15 cm
  Grabentiefe > 2,00 m bis 20 cm
Schichtdicke:  bis 20 cm.
Anfallendes Material aufnehmen, laden und zwischenlagern.

Transportentfernung:  bis ca. 500 m
Menge: 277,000 m

**2.5 Nachschnitt aufbrechen**
Nachschnitt aufbrechen

Bituminöse Befestigung im Bereich des Nachschnittes
aufbrechen, aufnehmen, und nach Belastung getrennt lagern,
Schichtdicke:  bis 20 cm.
Ränder geschnitten oder durch Bordanlagen begrenzt.
Abrechnung nach Aufmaß.

Transportentfernung:  bis ca. 500 m
Menge: 9,000 m3

**2.6 Bituminöse Deckschicht fräsen**
Bituminöse Deckschicht fräsen

Asphaltdeckschicht  fräsen,
Material aufnehmen und  gefräste Fläche reinigen.
Fläche: Fahrbahn.
Asphaltschicht: Asphaltbeton.
Frästiefe: über 2 bis 6 cm.
Breite der Fläche: bis 6,00 m.
Unebenheiten der gefrästen Fläche kleiner als 6 mm.
Anfallendes Material im Baustellenbereich
transportieren und lagern.

Transportentfernung:  bis ca. 500 m
Menge: 10,000 m2

**2.7 Asphaltbeprobung**
Asphaltbeprobung

Asphaltbeprobung nach LAGA PN 98 durch eine anerkannte
Prüfstelle, zur Feststellung der Inhaltsstoffe und Festlegung der
Entsorgung, einschl. Probenahmeprotokoll und Dokumentation
mit Fotos.
Herstellung von Laborproben und Untersuchung im Labor.
Die Dokumentation und der Laboranalysebericht
sind dem AG in 3-facher Fertigung zu überlassen.

zu beprobende Gesamtmasse:  50 m³
Menge: 1,000 psch

**2.8 Entsorgung Aufbruchmaterial PAK < 30**
Entsorgung Aufbruchmaterial

Ausbauasphalt gelagert im Baustellenbereich aufnehmen,
laden, in Eigentum des AN übernehmen und entsorgen.
Seitens des AN ist ein Entsorgungsnachweis zu führen.
Abrechnungsgrundlage sind die Wiegescheine.
PAK-Grenzwert:  < 30 mg/kg TM
Deponieklasse:  0
Menge: 30,000 t

**2.9 Entsorgung Aufbruchmaterial PAK < 200**
Entsorgung Aufbruchmaterial

w. v., jedoch
PAK-Grenzwert:  < 200 mg/kg TM
Deponieklasse:  I
Menge: 10,000 t

**2.10 Entsorgung Aufbruchmaterial PAK < 1.000**
Entsorgung Aufbruchmaterial

w.v., jedoch
PAK-Grenzwert:  < 1.000 mg/kg TM
Deponieklasse:  II
Menge: 5,000 t

**2.11 Entsorgung Aufbruchmaterial PAK > 1.000**
Entsorgung Aufbruchmaterial

w. v., jedoch
PAK-Grenzwert:  > 1.000 mg/kg TM
Deponieklasse:  II, Monobereich
Menge: 5,000 t

**2.12 Rundbordsteine ausbauen**
Rundbordsteine ausbauen

Rundbordsteine aus Beton, einschl. Bogensteine,
in Beton oder Mörtel versetzt, einschl. Unterbeton
und Rückenstütze ausbauen..
Bordsteine und Aufbruchgut gehen in Eigentum des
AN über und sind von der Baustelle zu entfernen.
Menge: 2,000 m

**2.13 Hochbordsteine ausbauen**
Hochbordsteine ausbauen

Hochbordsteine aus Beton in Beton oder Mörtel versetzt,
einschl. Unterbeton und Rückenstütze ausbauen.
Bordsteine und Aufbruchgut gehen in Eigentum des
AN über und sind von der Baustelle zu entfernen.
Menge: 4,000 m

**2.14 Rinnenplatten ausbauen**
Rinnenplatten ausbauen

Rinnenplatten in Beton oder Mörtel versetzt, ausbauen.
Bordsteine und Aufbruchgut gehen in Eigentum des
AN über und sind von der Baustelle zu entfernen.
Menge: 15,000 m

**2.15 Tiefbordsteine ausbauen**
Tiefbordsteine ausbauen

Tiefbordsteine in Beton oder Mörtel versetzt, einschl.
Unterbeton und Rückenstütze ausbauen.
Bordsteine und Aufbruchgut gehen in Eigentum des
AN über und sind von der Baustelle zu entfernen.
Menge: 8,000 m

**2.16 Pflastereinzeiler ausbauen u. zwischenlagern**
Pflastereinzeiler ausbauen u. zwischenlagern

Pflastereinzeiler aus Natursteinen einschl. Bettung in Handarbeit
aufstemmen und aufnehmen.
Pflastersteine säubern und zur späteren Wiederverwendung
getrennt nach Pflastersorte auf Paletten zwischenlagern.
Sonstiges Aufbruchmaterial geht in Eigentum des AN
über und ist fachgerecht zu entsorgen.
Einschl. aller erf. Materialien, Geräte und Erschwernisse.

Transportentfernung:  bis ca. 500 m
Menge: 8,000 m

**2.17 Pflaster ausbauen**
Pflaster ausbauen

Betonstein-Pflasterdecke aufbrechen und aufnehmen,
einschl. Bettung aus Sand/Splitt.
Pflastersteine und Aufbruchgut gehen in Eigentum
des AN über und sind zu entsorgen
Menge: 18,000 m2

**2.18 Pflaster aufnehmen u. zwischenlagern**
Pflaster aufnehmen u. zwischenlagern

Pflasterflächen einschl. Bettung in Handarbeit aufstemmen
und aufnehmen.
Pflastersteine säubern und zur späteren Wiederverwendung
getrennt nach Pflastersorte auf Paletten zwischenlagern.
Sonstiges Aufbruchmaterial geht in Eigentum des AN
über und ist fachgerecht zu entsorgen.
Einschl. aller erf. Materialien, Geräte und Erschwernisse.

Transportentfernung:  bis ca. 500 m
Menge: 38,000 m2

**2.19 Zulage Freilegen Einbauten**
Zulage Freilegen Einbauten

Zulage für Asphaltschnitt, Aufbrechen der bituminösen
Oberflächenbefestigung, des Pflasterbelags und für
Handschachtung beim Ausheben des Straßenkoffers
für das Freilegen von Schächten, WV- und Gas-Schiebern.
Menge: 6,000 St

**2.20 Suchschlitze**
Suchschlitze

Boden von Hand auf Anweisung des AG ausheben
für Suchgräben und zur Freilegung von Kabeln,
Kanälen, Leitungen, einschl. Verbau
Tiefe:  bis 2,00 m
Homogenbereiche gem. Baugrundgutachten
Aushub transportieren und lagern.
Der zum Verfüllen geeignete zwischengelagerte Boden
ist durch geeignete  Maßnahmen einbaufähig zu halten.
Zum Verfüllen nicht verwendeten Aushub ist von
der Baustelle zu entfernen, der Abtransport wird
gesondert vergütet.

Transportentfernung:  bis ca. 500 m
Menge: 90,000 m3

**2.21 Kopfloch Anschluss Dachentwässerung**
Kopfloch Anschluss Dachentwässerung

Freilegen bestehender Entsorgungsleitung
in kombiniertem Hand- und Maschinenaushub,
für den Anschluss der Dachentwässerung.
Abmessung:  1,50 x 1,50 x 1,50 m
Homogenbereiche gem. Baugrundgutachten
Aushub transportieren und lagern.
Der zum Verfüllen geeignete zwischengelagerte Boden
ist durch geeignete  Maßnahmen einaufähig zu halten.
Zum Verfüllen nicht verwendeten Aushub ist von der
Baustelle zu entfernen, der Abtransport wird gesondert
vergütet.
Die Grabentiefe wird gerechnet ab OK-Straße,
bzw. ab OK des vorhandenen Planums.

Transportentfernung:  bis ca. 500 m
Menge: 10,000 m3

**2.22 Leitungsgraben herstellen**
Leitungsgraben herstellen

Boden für Leitungsgraben einschließlich Schachtbaugruben
bis DN 1000 ausheben, Straßenaufbruch und Verbau werden
gesondert vergütet.
Abgerechnet wird nach der Länge des Leitungsgrabens,
gemessen in der Achse der Leitung.
Die Schachtbaugruben bis DN 1000 werden in der Achse
der Leitung ohne Berücksichtigung von Mehraushub
durchgemessen.
Grabentiefe:  bis ca. 1,50 m
Homogenbereiche gem. Baugrundgutachten
Abrechnungsbreite gem. DIN EN 1610
Die Grabentiefe wird gerechnet ab OK- Straße,
bzw. ab OK des vorhandenen Planums.
Aushub transportieren und lagern.
Der zum Verfüllen geeignete zwischengelagerte Boden
ist durch geeignete  Maßnahmen einbaufähig zu halten.
Zum Verfüllen nicht verwendeten Aushub ist von
der Baustelle zu entfernen, der Abtransport wird
gesondert vergütet.

Transportentfernung:  bis ca. 500 m
Menge: 360,000 m3

**2.23 Baugrubenaushub**
Baugrubenaushub

Baugrubenaushub für Schachtbaugruben > DN 1000
Boden für Baugrube ausheben, Straßenaufbruch und
Verbau werden gesondert vergütet.
Abgerechnet werden die Außenabmessungen der Bauwerke
zuzüglich eines allseitigen Arbeitsraumes von 0,50 m
Homogenbereiche gem. Baugrundgutachten
Grubentiefen:  bis 2,50 m
Aushub transportieren und lagern.

Der zum Verfüllen des Arbeitsraumes zwischengelagerte
Boden ist durch geeignete Maßnahmen einbaufähig zu halten.
Die Grubentiefe wird gerechnet ab OK- Gelände, oder
Straße, ggf. unter Abzug des Oberbodens, bzw. ab OK
des vorhandenen Planums.

Transportentfernung:  bis ca. 500 m
Menge: 52,000 m3

**2.24 Verbau nach Wahl des AN**
Verbau nach Wahl des AN

Verbau herstellen nach DIN 18303 und DIN 4124
sowie den Vorschriften der Tiefbauberufsgenossenschaft.
Verbau für Leitungsgraben nach statischen und konstruktiven
Erfordernissen herstellen und nach Einbau der Leitung mit
dem Verfüllen des Grabens fortschreitend zurückbauen.
Verbau für Leitungsgräben einschl. Schachtbaugruben für
Kanalschächte bis DN 1000 und Leitungsgräben für
Hausanschlussleitungen
Grabentiefe:  bis 2,50 m,
Grabenbreite:  nach DIN EN 1610
Art des Verbaus nach Wahl des AN, Verbau im Absenkverfahren
z.B. Gleitschienen- und Kammerdielenverbau
oder Verbau im Absenkverfahren mit Großflächenelementen.
Der Verbau ist auf die Bodenart abzustimmen
Abgerechnet wird die geschlossenen verkleidete Fläche von
max. 10 cm über Gelände bis Baugrubensohle.
Leistungen zum Einbringen des Verbaus gem. den Erkenntnissen
der Baugrunderkundung sind einzukalkulieren und werden nicht
gesondert vergütet.
Beim Grabenaushub entstehende Hohlräume hinter dem Verbau
sind unverzüglich mit Sand zu verfüllen.
Menge: 430,000 m2

**2.25 Baugrubenverbau**
Baugrubenverbau

Verbau aus Kanaldielen, für Baugruben von Schächte > DN 1000
Profil leichte Schloßprofile (Krupp KL 2 o.glw.)
Stahlsorte St 37, erschütterungsfrei und vibrationsfrei
einpressen mit waagerechter Aussteifung, Verankerung
nicht möglich,
Abmessungen Baugrube Außendurchmesser Schacht plus
allseitig 0,50 m, Tiefe bis ca. 2,00 m.
Verbau vorhalten und wieder beseitigen.
Abgerechnet wird die geschlossen verkleidete Fläche von
max. 10 cm über dem Gelände bis Baugrubensohle.
Die Abmessungen aller Teile des Verbaus müssen
rechnerisch bestimmt werden, der AN trägt die
Verantwortung für die Standsicherheit des Verbaus.
Der Standsicherheitsnachweis ist einzurechnen.
Menge: 70,000 m2

**2.26 Aussparungen im Verbau bis DN 500**
Aussparungen im Verbau bis DN 500

Anpassung des Verbaus für den Anschluss an
bestehende Leitungen bis DN 500 SB.
Menge: 12,000 St

**2.27 Hand-/ Maschinenaushub**
Hand-/ Maschinenaushub

Bodenaushub in kombiniertem Hand- und Maschinenaushub ausheben, zum Freilegen von Versorgungsleitungen, gem. Angaben des Versorgungsträgers,
bis zur angetroffenen Leitungszone, einschl. Verbau.
Homogenbereiche gem. Baugrundgutachten
Aushub transportieren und lagern.
Der zum Verfüllen geeignete zwischengelagerte Boden
ist durch geeignete  Maßnahmen einaufähig zu halten.
Zum Verfüllen nicht verwendeten Aushub ist von der
Baustelle zu entfernen, der Abtransport wird gesondert
vergütet.

Transportentfernung:  bis ca. 500 m
Menge: 45,000 m3

**2.28 Handaushub**
Handaushub

Boden von Hand ausheben auf Anweisung des AG
für Suchgräben und zur Freilegung von Kabeln,
Kanälen, Leitungen in der Leitungszone und für
Aushub an Bauwerken, einschl. Verbau.
Homogenbereiche gem. Baugrundgutachten
Aushub transportieren und lagern.
Der zum Verfüllen geeignete zwischengelagerte Boden
ist durch geeignete  Maßnahmen einaufähig zu halten.
Zum Verfüllen nicht verwendeten Aushub ist von der
Baustelle zu entfernen, der Abtransport wird gesondert
vergütet.

Transportentfernung:  bis ca. 500 m
Menge: 23,000 m3

**2.29 Erschwernis Leitungen im Graben**
Erschwerniszulage längs verlaufende Leitungen

Erschwerniszulage für Erd-, Verbau und Rohrverlegearbeiten
für entlang dem Leitungsgraben verlaufenden
Versorgungsleitungen bis DN 250
und Kabelbündel mit einer Breite bis 0,30 m
Die Kabel und Leitungen sind in Abstimmung und nach
Angaben des Versorgungsunternehmens zu sichern.
Menge: 55,000 m

**2.30 Erschwernis kreuzende Leitungen**
Erschwernis kreuzende Leitungen

Erschwerniszulage für Erd-, Verbau und Rohrverlegearbeiten
für im Leitungsgraben kreuzende Versorgungsleitungen
bis DN 250 und Kabelbündel mit einer Breite bis 0,30 m
Die kreuzenden Kabel und Leitungen sind in Abstimmung und
nach Angaben des Versorgungsunternehmens zu sichern.
Menge: 7,000 St

**2.31 Erschwernis Arbeiten im Wurzelbereich**
Erschwernis Arbeiten im Wurzelbereich

Erschwerniszulage für Erd-, Verbau und Rohrverlegearbeiten
im Wurzelbereich von Bäumen.
Arbeiten im unmittelbaren Wurzelbereich sind von Hand auszuführen.
Die Baumwurzeln sind zu schützen und nötigenfalls fachgerecht
zurück zu schneiden.
Menge: 50,000 m3

**2.32 Leitungszone**
Leitungszone

Boden in Bettungs- und Leitungszone nach DIN EN 1610
einbauen und verdichten.
Brechsand-/Splittgemisch
Größtkorn:  11 mm
Auflagerdicke:  10 cm bis 30 cm + 1/10 DN
  nach geologischen Erfordernissen und
  nach Angaben der Bauleitung
Überdeckung:  30 cm
Verdichten auf Verichtungsgrad Dpr = 97 %
Abgerechnet wird nach Einbauprofil.
Menge: 270,000 m3

**2.33 Leitungsgraben verfüllen**
Leitungsgraben verfüllen

Gelagerten Boden nach Verlegung der Rohrleitung aufnehmen,
transportieren und oberhalb der Leitungszone, bis OK Straßenplanum fachgerecht wieder einbauen und verdichten.
Verdichtungsgrad gem. ZTVE.
Eingelagerte Steine und Gerölle  mit Kantenlänge > 15 cm
aussortieren.
Leitungsgrabentiefe:  bis ca. 1,50 m
Abrechnungsbreite:  gem. DIN EN 1610

Transportentfernung:  bis ca. 500 m
Menge: 20,000 m3

**2.34 Baugrube verfüllen**
Baugrube verfüllen

Geeigneten zwischengelagerten Boden  aufnehmen,
transportieren und im Arbeitsraum des Geröllfangschachtes fachgerecht wieder einbauen und verdichten.
Eingelagerte Steine und Geröll mit einer
Kantenlänge > 15 cm aussortieren.
Baugrubentiefe:  bis 3,50 m

Boden :  Material des AG vom Zwischenlager
  gem. Bodengutachten

Transportentfernung:  ca. 500 m
Menge: 25,000 m3

**2.35 Boden liefern**
Boden liefern

Zulage zu vorstehender Position des Bodeneinbaues
für das Liefern von Boden.
Material:  geeigneter Boden gem. ZTVE-StB 95
einschl. Eignungsnachweis
Menge: 9,000 m3

**2.36 Haufwerksbeprobung**
Haufwerksbeprobung

Haufwerksbeprobung nach LAGA PN 98 als
Einzel-, Misch- und Sammelproben, durch sachkundiges
Fachpersonal mit Sachkundenachweis, als Allgemeine
Beprobung, einschl. Probenahmeprotokoll und Dokumentation
mit Fotos.
Herstellung von Laborproben und Untersuchung
im Labor.
Die Dokumentation und der Laboranalysebericht
sind dem AG in 3-facher Fertigung zu überlassen.

zu beprobende Gesamtmasse:  600 m³
Menge: 1,000 psch

**2.37 Boden abfahren, Z 0**
Boden abfahren, Z 0

Überschüssigen Boden, gelagert im Baustellenbereich
aufnehmen, laden,  in Eigentum des AN übernehmen
und entsorgen.
Seitens des AN ist ein Entsorgungsnachweis zu führen.
Abrechnungsgrundlage sind die Wiegescheine.

Kategorie:  Z 0
Menge: 220,000 m3

**2.38 Boden abfahren, Z 1**
Boden abfahren, Z 1

Überschüssigen Boden
w. v., jedoch

Kategorie:  Z 1
Menge: 100,000 m3

**2.39 Boden abfahren, Z 2**
Boden abfahren, Z 2

Überschüssigen Boden
w. v., jedoch

Kategorie:  Z 2
Menge: 50,000 m3

### 3 Rückbauarbeiten

**3.1 RW-Schacht abbrechen**
RW-Schacht abbrechen

Regenwasserschacht DN 1000, rund, einschl. Abdeckung
Material:  Stahlbeton (Fertigteile und Ortbeton)
Wanddicke : bis 0,30 cm
Schachttiefe : ca. 2,50 m
einschl. Unterbau in verbauter Baugrube abbrechen.
Abbruchgut geht in Eigentum des AN über und ist
von der Baustelle zu entfernen.
Menge: 2,000 St

**3.2 SW-Schacht abbrechen**
SW-Schacht abbrechen

Schacht DN 1000,
w. v., jedoch Schmutzwasserschacht abbrechen,
einschl. Abwasserhaltung.
Menge: 1,000 St

**3.3 Rohrleitung DN 300 bis DN 500 rückbauen**
Rohrleitung DN 300 bis DN 500 rückbauen

Kanalrohr DN 300 bis DN 500 SB/B im Graben / Baugrube
abbrechen, einschl. erforderlicher Trennschnitte.
Abbruchgut geht in Eigentum des AN über und ist
von der Baustelle zu entfernen.
Menge: 55,000 m

**3.4 Rohrleitung DN 200 Stz rückbauen**
Rohrleitung DN 200 Stz rückbauen

Kanalrohr abbrechen w.v., jedoch
DN 200 Stz
Menge: 5,000 m

**3.5 Rohrleitung DN 300 verdämmen**
Rohrleitung DN 300 verdämmen

Stillgelegten Kanal DN 300 SB mit hydraulisch gebundenem
fließfähigen Füllmaterial verdämmen.

Vorarbeiten:  Spülen der Rohrleitung mit Wasser
  seitliche Zu- u. Abgänge schließen

Zusammensetzung des Verfüllmaterials in
Abstimmung auf die Rohrleitung.

Anforderungen:  Dichte: 1,4 bis 1,6 kg/dm³
  Druckfestigkeit: 1,0 N/m²
  Raumbeständigkeit:<1,0 Vol.%
  Wasserdurchlässigkeit: ks > 0,000001 mm/s
  frostbestängig

Kontinuierliches Einbringen des Materials mittels
Schläuchen und Pumpe, einschl. Einfüll- u. Entlüftungsrohren
Die Einfüll- u. Entlüftungsstellen sind nach Abschluss der
Verdämmung von verspritztem Material zu reinigen.
Evtl. erforderliches Nachfüllen ist einzukalkulieren.
Menge: 15,000 m

**3.6 Rohrleitung DN 500 verdämmen**
Rohrleitung DN 500 verdämmen

Stillgelegten Kanal verdämmen w. v., jedoch
DN 500
Menge: 15,000 m

**3.7 Spielplatzsand ausbauen**
Spielplatzsand ausbauen

Spielplatzsand ausbauen, in Eigentum des AN
übernehmen und entsorgen.
Menge: 15,000 m3

**3.8 Spielplatzsand einbauen**
Spielplatzsand einbauen

Spielplatzsand als Fallschutzsand liefern und einbauen,
einschl. Güte- und Eignungsnachweis.
Menge: 50,000 m3

**3.9 Spielgerät Rutsche**
Spielgerät Rutsche

Rutsche demontieren, säubern, lagern und wieder
aufbauen.
Menge: 1,000 St

**3.10 Spielgerät Klettergerüst**
Spielgerät Klettergerüst

Holzklettergerüst soweit erforderlich demontieren, säubern,
lagern und wieder aufbauen.
Menge: 1,000 St

**3.11 Steinfindlinge**
Steinfindlinge

Steinfindlinge aufnehmen, lagern und nach Abschluss
der Arbeiten wieder versetzen.
Menge: 4,000 St

**3.12 Stahlpilone mit Sonnensegel**
Stahlpilone mit Sonnensegel

Sonnensegel von Stahlpilonen abhängen, säubern und lagern.
3 Stück Stahlpilone demontieren, einschl. Fundamenten abbrechen.
Stahlpilone säubern und lagern.
Betonabbruch geht in Eigentum des AN über und ist zu entsorgen.
Nach Abschluss der Bauarbeiten 3 Stahlpilone wieder versetzen,
einschl. Fundamenten nach statischer Erfordernis.
Der statische Nachweis ist seitens des AN vorzulegen und wird
nicht gesondert vergütet.
Sonnensegel wieder montieren, einschl. erforderlicher Befestigungen.
Menge: 1,000 psch

**3.13 Spielplatzeinfassung Holz/Sandsteinfindlinge**
Spielplatzeinfassung Holz/Sandsteinfindlinge

Spielplatzeinfassung bestehend aus Sandsteinfindlingen
und horizontalen Rundhölzern, bzw. kurzen Holzpilonen,
aufnehmen, säubern, zwischenlagern und entsprechend
dem derzeitigen Bild wieder versetzen.
Menge: 20,000 m

**3.14 Bodenverankerung Tor**
Bodenverankerung Tor

Bodenhülse für Torverankerung/-verriegelung einschl.
Betonfundament ausbauen und entsorgen.
Nach Abschluss der Baumaßnahme neue Bodenhülse
einschl. Betonfundament liefern und wieder herstellen.
Menge: 1,000 St

### 4 Rohrleitungen und Schächte

#### 4.1 Rohrleitungen

**4.1.1 Rohrleitung 500x22,8 HPP**
Rohrleitung 500x22,8 HPP

Schmutzwasserkanal nach DIN EN 1610
aus Vollwand-HPP-Kanalrohren mit Steckmuffe
und festeingelegtem SL-Sicherheitsdichtsystem
mit Dichtung aus EPDM, nach DIN EN 1852
hochabriebfest
Ringsteifigkeit mind. 16 kN/m² nach ISO 9969 (SN16),
ohne Zusatz von Füllstoffen,  DIN EN 1852 geprüft;
höhen- und fluchtgerecht in vorhandene verbaute Gräben.

Werkstoff:  HPP
Farbe:  orange
Nennweite:  500  x 22,8 mm
Menge: 83,000 m

**4.1.2 Passstück 500x22,8 HPP**
Passstück 500x22,8 HPP

Passstück als Zulage zum Vollwand-HPP-Kanalrohr

Farbe:  orange
Material:  HPP
Dimension:  500 x 22,8
Menge: 4,000 St

**4.1.3 Gelenkstück 500x22,8 HPP**
Gelenkstück 500x22,8 HPP

Kurzrohre als Gelenkstück
als Zulage zum Vollwand-HPP-Kanalrohr

Farbe:  orange
Material:  HPP
Dimension:  500 x 22,8
Menge: 8,000 St

**4.1.4 Abzweig 500/160, 45°**
Abzweig 500/160, 45°

Formstück Abzweig zum Anschluss von Leitungen mit
Steckmuffe  und fest eingelegtem SL-Sicherheitsdichtsystem
mit Dichtung aus EPDM,
Ringsteifigkeit mind. 10 kN/m² (SN10),

Material:  PP
Farbe  orange
Formstück:  Abzweig 45°
Dimension:  500 / 160
Menge: 3,000 St

**4.1.5 Rohrleitung DN 500 SB**
Rohrleitung DN 500 SB

Entwässerungskanal/-leitung DIN EN 1610 aus
FBS - Stahlbetonrohren DIN 4035
Form K-GM, Kreisquerschnitt mit Glockenmuffe,
Rohrverbindung mit werkseitig fest in der Muffe
eingebauter Gleitringdichtung gemäß DIN 4060 und
den erhöhten Anforderungen der FBS - Qualitätsrichtlinie.
Auflager in nichtbindigem Boden,
Auflagerwinkel 90 Grad, in vorhandenem Graben.

Grabentiefe  bis 2,00 m
Dimension:  DN 500 SB
Menge: 90,000 m

**4.1.6 Passstück DN 500 SB**
Passstück DN 500 SB

FBS-Passstück DN 500, beidseitig mit Spitzende
Material:  Stahlbeton
Menge: 4,000 St

**4.1.7 Gelenkstück DN 500 SB**
Gelenkstück DN 500 SB

Ausführung:  GZ-Spitzende/Spitzende und
  GA-Spitzende/Muffe
Material:  Stahlbeton
Menge: 7,000 St

**4.1.8 Böschungsstück DN 500 SB**
Böschungsstück DN 500 SB

Böschungsstück als Zulage zu der Rohrleitung DN 500 SB
Böschungsneigung ist im Auslaufbereich vor Ort zu überprüfen,
einschl. Verlegung in Beton.
Menge: 1,000 St

**4.1.9 Passstück DN 300 SB**
Passstück DN 300 SB

FBS-Passstück DN 300, beidseitig mit Spitzende
Material:  Stahlbeton
Menge: 4,000 St

**4.1.10 Gelenkstück DN 300 SB**
Gelenkstück DN 300 SB

Ausführung:  GZ-Spitzende/Spitzende und
  GA-Spitzende/Muffe
Material:  Stahlbeton
Menge: 4,000 St

**4.1.11 Übergangsmuffe DN 300 SB/DN 300 SB**
Übergangsmuffe DN 300 SB/DN 300 SB

Übergangskupplungen für erdverlegte Abwasserleitungen
2,5 bar druckdicht
zur muffenlosen Verbindung von Abwasserrohren.
für Übergänge aller Rohrmaterialien
EPDM-Dichtung nach DIN EN 681-1
Spannbänder und Scherbänder aus Edelstahl
nach DIN EN 10088-2
und deren Verbindungen
in korrosionsresistenter  Ausführung, einschl.
erforderlichen Ausgleichsringen nach DIN EN 295-4,
einschl. fachgerechtem Anschluss.

Rohrwerkstoff 1: DN 300 SB
Rohrwerkstoff 2: DN 300 SB
Menge: 5,000 St

**4.1.12 Anbohrstutzen DN 150 an Rohrleitung**
Anbohrstutzen DN 150 an Rohrleitung

Sattelstück aus PP, 90° mit integriertem
Kugelgelenk liefern und einbauen.
Sattelanschluss- und Rohranschlussdichtung
aus EPDM.
Anschlussleitung im Kugelgelenk allseitig
bis 7,5°stufenlos abwinkelbar.
Sattelanschlussdichtung zusätzlich mit
innenliegender Lippen- und Quelldichtung
zur Bohrlochlaibung aus thermoplastischem
Elastomer zur möglichen Kompensation von
Bohrlochunregelmäßigkeiten.
Schraubkrone mit Anschlagring zur definierten
Einbautiefe in Dichtung und Hauptrohr.
Sattelstück zum seitlichen Anschluss von
Glattwandigen Kanalrohren DN 150 an
Beton-, Stahlbeton- oder Steinzeugrohre,
einschl. fachgerechtem Anschluss mittels
Kernbohrgerät am Hauptkanal.

Hauptleitung:  DN 500 SB
Anschlussleitung:  160 x 7,3 HPP
Menge: 5,000 St

**4.1.13 Anschluss Dachentwässerung 160x7,3 HPP**
Anschluss Dachentwässerung 160x7,3 HPP

Abwasserkanal nach DIN EN 1610
Werkstoff:  HPP-Vollwand-Kanalrohr
Farbe:  orange / blau
Dimension:  160 x 7,3 SN16
mit Steckmuffe und festeingelegtem
SL-Sicherheitsdichtsystem mit Dichtung
aus EPDM,nach DIN 1852 Reihe SN8 / S13,3
hochabriebfest,
Ringsteifigkeit min. 10 kN/m² nach ISO 9969 (SN10)
ohne Zusatz von Füllstoffen, DIN EN 1852 geprüft,
höhen- und fluchtgerecht in vorhandene, verbaute
Gräben, Grabentiefe bis 3,50 m, einschl.
erforderlicher Schnitte, herstellen
Menge: 20,000 m

**4.1.14 Passstück 160x7,3 HPP**
Passstück 160x7,3 HPP

Passstück als Zulage zum Vollwand-HPP-Kanalrohr

Farbe:  orange / blau
Material:  HPP
Dimension:  160 x 7,3
Menge: 3,000 St

**4.1.15 Gelenkstück 160x7,3 HPP**
Gelenkstück 160x7,3 HPP

Kurzrohre als Gelenkstück
als Zulage zum Vollwand-HPP-Kanalrohr

Werkstoff:  HPP
Farbe:  orange / blau
Nennweite:  160 x 7,3
Menge: 3,000 St

**4.1.16 Bogen 160 PP**
Bogen 160 PP

Formstück als Zulage
zum Vollwand-HPP-Kanalrohr mit Steckmuffe
und fest eingelegtem SL-Sicherheitsdichtsystem
mit Dichtung aus EPDM,
Ringsteifigkeit min. 10 kN/m² (SN10),

Werkstoff:  PP, ohne Füllstoffe,
Farbe:  orange / blau

Formstück:  Bogen 160
  15°/30°/45°/88°
Menge: 6,000 St

**4.1.17 Gussstandrohr**
Gussstandrohr

Gussstandrohr als Übergangsstück zwischen Regenfallrohr
und neu verlegter Anschlussleitung 160 x 7,3 HPP liefern
und fachgerecht versetzen.
Menge: 3,000 St

**4.1.18 Dachentwässerung anschließen**
Dachentwässerung anschließen

Anschluss des Fallrohres/Standrohres der Dachentwässerung
an die neu verlegte Entwässerungsleitung 160 x 7,3 HPP,
einschl. eventuell erforderlichem Übergangsstück und
aller Nebenarbeiten.
Menge: 3,000 St

#### 4.2 Schächte

**4.2.1 Monolithischer Fertigschacht DN 1000, Durchlaufschacht**
Monolithischer Fertigschacht DN 1000, Durchlaufschacht

Schachtkörper, Gerinne, Bankette und Abdeckplatte monolithisch
nach DIN EN 1917 und DIN V 4034-Teil 1, in einem Guss aus
Beton C 40/50 gefertigt, einschl. Versetzanker,

Gerinne:  gerade
Anschlüsse:  1 x  500x22,8 HPP
  1 x  500x22,8 HPP oder DN 500 SB
Bauhöhe:  0,65 bis 0,97 m
  (Sohle Auslauf bis Oberkante Abdeckplatte)
Menge: 4,000 St

**4.2.2 Monolithischer Fertigschacht DN 1500**
Monolithischer Fertigschacht DN 1500

Schachtkörper, Gerinne, Bankette und Abdeckplatte monolithisch
nach DIN EN 1917 und DIN V 4034-Teil 1, in einem Guss aus
Beton C 40/50 gefertigt, einschl. Versetzanker,

Gerinne:  gerade
Anschlüsse:  2 x  DN 500 SB
Bauhöhe:  1,08 m bis 1,44 m
  (Sohle Auslauf bis Oberkante Abdeckplatte)
Menge: 3,000 St

**4.2.3 Zulage abgewinkeltes Gerinne**
Zulage abgewinkeltes Gerinne

Zulage zum monolithischen Fertigschacht für
ein abgewinkeltes Gerinne.
Menge: 6,000 St

**4.2.4 Zulage weiterer Zulauf DN 300 SB**
Zulage weiterer Zulauf DN 300 SB

Zulage zum monolithischen Fertigschacht für
einen weiteren Zulauf DN 300 SB.
Menge: 4,000 St

**4.2.5 Schachtabdeckung bituplan**
Schachtabdeckung bituplan

Schachtabdeckung gem. DIN EN 124
w. v., jedoch
Schachtabdeckung zum Einwalzen in den Straßenoberbau,
glattschaftiger Rahmen,
Menge: 7,000 St

### 5 Dichtigkeitsprüfungen und Dokumentation

**5.1 Dichtigkeitsprüfung RW-Kanal**
Dichtigkeitsprüfung RW-Kanal

Dichtheitsprüfung haltungsweise
nach DIN EN 1610 und ATV - M 143 Teil 6 durchführen.
Einschl. Gestellung aller für die Prüfung erforderlichen
Gerätschaften, Materialien und Betriebsmittel.
Prüfmedium nach Wahl des AN
Von den Ergebnissen sind Protokolle gem ATV M 143
anzufertigen und der AG Bauleitung 3-fach zu übergeben.
Die Dichtheitsprüfung darf nur nach vorheriger rechtzeitiger
Information der AG- Bauleitung erfolgen.

RW-Kanal:  500 x 22,8 HPP
  DN 500 SB
Menge: 175,000 m

**5.2 Dichtigkeitsprüfung Dachentwässerungsanschlussleitungen**
Dichtigkeitsprüfung Dachentwässerungsanschlussleitungen

Dichtheitsprüfung w. v., jedoch
Anschlussleitung für Dachentwässerung:  DN 150
Menge: 20,000 m

**5.3 Kanal-TV-Befahrung RW-Kanal**
Kanal-TV-Befahrung RW-Kanal

Kameradurchfahrung von Entwässerungsrohrleitungen
ausführen.
Auf Schadstellen untersuchen und auf Datenträger
dokumentieren. Datenträger dem AG übergeben.

Leitung vor Inbetriebnahme prüfen.
Auswertung mit Angabe von Haltung, Rohrmaterial,
Rohrdurchmesser, Haltungslänge, Gefälle im Rohr
und Stationierung von seitlichen Zuläufen und
Schadstellenschriftlich vorlegen.
Datenträger DVD (mpeg-Format) und
Diskette 3 1/2" : Datenformat Isybau Typ H
einschl.  Ausdruck der Protokolle
Untersuchung und Dokumentation gemäß ATV Blatt M 143/2
Die Kamerabefahrung ist vor der Abnahme durchzuführen.

Rohrleitung:  500 x 22.8 HPP
  DN 500 SB
Haltungslänge:  bis 55 m
Menge: 175,000 m

**5.4 Kanal-TV-Befahrung Dachentwässerungsanschlussleitungen**
Kanal-TV-Befahrung Dachentwässerungsanschlussleitungen

Kanal-TV-Befahrung w. v., jedoch
Dachentwässerungsanschlussleitungen:  DN 150
Menge: 20,000 m

### 6 Oberflächenarbeiten

**6.1 Planum Sohle**
Planum herstellen

Planum für Verkehrsflächen und im Bereich von
Bodenabtragsflächen herstellen,
zulässige Abweichung von der Sollhöhe +/- 2 cm
Verformungsmodul mind. EV2 > 45 MN/m²
Menge: 550,000 m2

**6.2 komb. Frostschutztragschicht**
Kombinierte Frostschutztragschicht

Kombinierte Frostschutztragschicht
in Fahrbahnen und Gehwegen herstellen,
Verdichtungsgrad Dpr min.103%,
Mindestwert des Verformungsmoduls Ev2 : 150 MN/m²
Toleranz für Sollhöhe +/- 2 cm
Mineralstoff = gebrochene natürliche Gesteinskörnung
nach TL Min-StB 2000 und ZTV T-StB 95/98,
Körnung 0/45 mm;
Schichtdicke: 45 cm
Abgerechnet  wird nach Auftragsprofilen .
Menge: 150,000 m3

**6.3 Asphalttragschicht**
Asphalttragschicht

Asphalttragschicht gem. RSTO 12 aus
Asphaltragschichtmischgut AC 32 TN
In Fahrbahnen der Bk 0,3, einschl. Handeinbau in
Anschlussbereichen und Teilflächen herstellen,
einschl. Erschwernis durch Einbauten, Hydranten,
Schieberkappen, Schächte und Straßenabläufe.
Einbau in einer Lage.
Einbaugewicht :  250 kg/m²
Bindemittel:  70/100
Menge: 250,000 m2

**6.4 Bitumenhaltiges Bindemittel**
Bitumenhaltiges Bindemittel

auf zusammenhängenden Teilflächen
vor Einbau Asphaltbinder- bzw.
Asphaltdeckschicht.aufsprühen,
Unterlage vorher reinigen.
Kehrgut der Verwertung nach Wahl des
AN zuführen.
Bindemittel:  U 60 K.
Bindemittelmenge:  0,3 kg/m²
Menge: 250,000 m2

**6.5 Asphaltdeckschicht**
Asphaltdeckschicht

Deckschicht gem. RSTO 12 aus Asphaltbeton AC 8 DN
in Fahrbahnen Bk 0,3, einschl. Handeinbau in Anschlussbereichen und Teilflächen herstellen, einschl. Erschwernis
durch Einbauten, Hydranten, Schieberkappen, Schächte
und Straßenabläufe.
Einbaugewicht:  100 kg/m²
Bindemittel:  50/70
SZ-Wert:  max. 22
Menge: 280,000 m2

**6.6 Fuge herstellen**
Fuge herstellen

Fuge in Asphaltschicht nachträglich mit
zwangsgeführtem Fugenschneider herstellen
und ausräumen,
Ausführung in der Deckschicht aus Asphaltbeton,
an Borden, Anschlüssen und Straßeneinbauten
Fugenbreite  10 mm
Fugentiefe  40 mm
Menge: 350,000 m

**6.7 Fuge verfüllen**
Fuge verfüllen

Fugenspalt mit Druckluft säubern und trocknen,
Fugenwandung mit Voranstrichmittel vorbehandeln,
Fugenraum bis max. 15 mm unter Oberkante mit
komprimierbarem, bis 200 °C standfestem
Füllstoff ausfüllen, mit kraftstoffresistenter
Bitumenvergussmasse TL Fug-StB füllen,
Fugenbreite:  10 mm
Fugentiefe  40 mm
Menge: 350,000 m

**6.8 Einbauten wieder versetzen**
Einbauten wieder versetzen

Wiederversetzen vorhandener
Hydranten und Schieberkappen,
einschl. aller Nebenarbeiten.
Menge: 6,000 St

**6.9 Beton-Pflasterdecke herstellen**
Beton-Pflasterdecke herstellen

Beton-Pflasterdecke für Gehwege herstellen,
gem. DIN 18318, nach ZTV P-StB 2000
sowie den Herstellerempfehlungen,
Betonpflaster nach DIN EN 1338 Typ KID
und TL-Pflaster 2004
Stärke : 8 cm
Fugenabstand : nach DIN 18318
Farbe : genauer Farbton und Pflaster  nach Wahl und
  in Abstimmung mit dem AG

Einschl. Bettung aus Brechsandsplittgemisch 0/5 mm
gem. TL Gestein-StB 04;
Dicke im verdichteten Zustand 4 cm,
Pflasterfugen sind kontinuierlich mit dem Baufortschritt
mit Edelbrechsand 0/2 einzuschlämmen
Der abgekehrte Pflasterbelag ist mit einem geeigneten
Flächenrüttler bis zur Standfestigkeit im Trockenen und
ggf. unter Verwendung einer Platten-Gleit-Vorrichtung
abzurütteln.
Nach dem Abrütteln sind die Fugen erneut zu schließen.
Überschüssiges Material ist zu beseitigen.
Einschl. der erforderlichen Anfänger, Rand-, Abschlusssteine
(z.B. 1/2-Steine, 2/3-Steine usw.) bzw. Schneiden
Menge: 38,000 m2

**6.10 Pflaster wieder versetzen**
Pflaster wieder versetzen

Zwischengelagertes und gereinigtes Betonpflaster
aufnehmen, transportieren und wieder verlegen,
einschl. Bettung, Pflasterfugen schließen und abrütteln.
Menge: 18,000 m2

**6.11 Pflastereinzeiler wieder versetzen**
Pflastereinzeiler wieder versetzen

Pflastereinzeiler aus zwischengelagerten Natursteinen
einschl. Unterbau und Bettung als Einfassung wieder
versetzen.

Transportentfernung:  bis ca. 500 m
Menge: 8,000 m

**6.12 Pflaster an Einfassungenanpassen**
Pflaster an Einfassungen anpassen

Zulage Pflaster an Einfassungen anpassen
Zulage zum Pflaster für das Anpassen und
Schneiden von Pflastersteinen an Einfassungen.
Das Schneiden hat ausschließlich im
Nassschneideverfahren zu erfolgen.
Abfall in Eigentum des AN übernehmen.
Menge: 50,000 m

**6.13 Pflaster an Einbauten anpassen**
Zulage Pflaster an Einbauten anpassen

Zulage zu Pflaster
w. v., jedoch
für Aussparungen oder Einbauten, Hydrantenkappen,
Gas-/ Wasserschieberkappen, die in der zu befestigenden
Fläche liegen oder hineinragen.
Menge: 6,000 St

*Hinweis*
Vorbemerkung: Borde und Rinnen

Bord- und Rinnensteine gefertigt nach DIN EN 1340 "Bordsteine aus Beton"
in der Qualität DTI (TID) und DIN 483 "Bordsteine aus Beton - Formen, Maße,
Kennzeichnung" zu liefern und fachgerecht gem. DIN 18318 in eine Betonfundament zu versetzen.

Einfassungen in Bögen sind mit einem Radius bis einschl. 12 m mit Bogensteinen (Kurvensteinen) herzustellen.
Bei Bögen mit einem Radius über 12 m können gerade Steine mit einer Länge von 500 mm, mit einem Radius ab 20 m können gerade Steine mit einer Länge von 1000 mm verwendet werden.

Bord- und Rinnenanlagen sind engfugig zu verlegen. Im Abstand von ca. 8 m sind durchgehende Bewegungsfugen, einschl. in Unterbeton und Rückenstütze herzustellen.
Der Aufwand hierfür wird nicht gesondert vergütet und ist in die entsprechende Position einzukalkulieren.

Das erforderliche Profilieren von Schottermaterial für das Versetzen von Bord- und Rinnenanlagen ist einzukalkulieren und wird nicht gesondert vergütet.

Das Schneiden von Bord- und Rinnensteinen hat im Nassschneideverfahren
zu erfolgen.

Das Schneiden von Bord- und Rinnensteinen, sowie das Herstellen von Passstücken im Zuge des Versetzens der Bordsteine, ist einzukalkulieren und wird nicht gesondert vergütet.

**6.14 Rundbordstein R 15/22/100**
Rundbordstein R 15/22/100

Bordstein  R 15/22/100 aus Beton gem. DIN EN1340
Qualität DTI, DIN 483, einschl. Bogensteine.
Farbe: grau mit Hartgesteinvorsatz nach Wahl des AG
verlegen, mit Bettung und beidseitiger grobgeschalter
Rückenstütze nach DIN 18318 aus Beton C20/25
Dicke der Bettung:  20 cm;
Breite der Rückenstütze:  15 cm;
Borde engfugig verlegen, erforderliche Bewegungsfugen
in ausreichenden Abständen sind vorzusehen und in den
Einheitspreis einzurechnen, einschl. Erdarbeiten.
Menge: 2,000 m

**6.15 Rundbordsteine schneiden**
Rundbordsteine schneiden

Schneiden und Anpassen von Rundbordsteinen.
Das Schneiden von Rundbordsteinen hat ausschließlich
im Nassschneideverfahren zu erfolgen.
Abfall in Eigentum des AN übernehmen und entsorgen.
Menge: 2,000 St

**6.16 Rollstuhlüberfahrstein**
Rollstuhlüberfahrstein

Bordstein
w. v., jedoch
Rollstuhlüberfahrstein auf Sraßenniveau,
Menge: 2,000 m

**6.17 Übergangsstein**
Übergangsstein

Bordstein
w. v., jedoch
Übergangsstein von Rundbordstein R 15/22
auf Rollstuhlüberfahrstein rechts / links.
Menge: 2,000 St

**6.18 Hochbordstein 12/15/30/100**
Hochbordstein 12/15/30/100

Hochbordsteine  H 12/15/30/100 aus Beton
DIN EN 1340, Qualität DTI, DIN 483
Farbe: grau mit Hartgesteinvorsatz nach Wahl des AG
verlegen, mit Bettung und beidseitig grob geschalter
Rückenstütze nach DIN 18318 aus Beton C20/25
Länge:  100 cm und 50 cm
Breite der Rückenstütze:  15 cm
Dicke der Bettung:  20 cm

Borde engfugig verlegen, erforderliche Bewegungsfugen
in ausreichenden Abständen sind vorzusehen und in den
Einheitspreis einzurechnen, einschl. Erdarbeiten.
Menge: 2,000 m

**6.19 Hochbordstein 15/18/30/100**
Hochbordstein 15/18/30/100

Hochbordsteine aus Beton
w. v., jedoch H 15/18/30/100
Menge: 4,000 m

**6.20 Hochbordsteine schneiden**
Hochbordsteine schneiden

Schneiden und Anpassen von Hochbordsteinen.
Das Schneiden von Hochbordsteinen hat ausschließlich
im Nassschneideverfahren zu erfolgen.
Abfall in Eigentum des AN übernehmen und entsorgen.
Menge: 4,000 St

**6.21 Rinnenplatten 15/30/10**
Rinnenplatten 15/30/10

Rinnenplatte 15/30/10 aus Beton
DIN EN 1340, Qualität DTI, DIN 483
Farbe: grau
verlegen mit Bettung und beidseitiger
Rückenstütze nach DIN 18318
aus Beton C20/25,
Dicke der Bettung 20 cm
Fugen mit Zemtmörtel verfüllen und verfugen.
erforderliche Bewegungsfugen in ausreichenden
Abständen sind vorzusehen und in den Einheitspreis
einzurechnen, einschl. Erdarbeiten.
Menge: 5,000 m

**6.22 Rinnenplatten 30/30/10**
Rinnenplatten 30/30/10

Rinnednplatten aus Beton
w. v., jedoch 30/30/10
Menge: 10,000 m

**6.23 Rinnenplatten schneiden**
Rinnenplatten schneiden

Schneiden und Anpassen von Rinnenplatten.
Das Schneiden von Rinnenplatten hat ausschließlich
im Nassschneideverfahren zu erfolgen.
Abfall in Eigentum des AN übernehmen und entsorgen.
Menge: 6,000 St

**6.24 Tiefbordstein 10/30/100**
Tiefbordstein 10/30/100

Bordstein T 10/30/100 aus Beton gem. DIN EN 1340,
Qualität DTI, DIN 483
Farbe: betongrau
verlegen, mit Bettung und beidseitiger grobgeschalter
Rückenstütze nach DIN 18318 aus Beton C20/25
Dicke der Bettung:  20 cm;
Breite der Rückenstütze:  10 cm;
Borde engfugig verlegen, erforderliche Bewegungsfugen
in ausreichenden Abständen sind vorzusehen und in den
Einheitspreis einzurechnen, einschl. Erdarbeiten.
Menge: 8,000 m

**6.25 Tiefbordsteine schneiden**
Tiefbordsteine schneiden

Schneiden und Anpassen von Tiefbordsteinen.
Das Schneiden von Tiefbordsteinen hat ausschließlich
im Nassschneideverfahren zu erfolgen.
Abfall in Eigentum des AN übernehmen und entsorgen.
Menge: 6,000 St

**6.26 Oberboden liefern und andecken**
Oberboden liefern und andecken

Oberboden liefern und nach Abschluss der Baumaßnahme
in Abstimmung mit dem AG andecken.
Oberbodendicke : ca. 20 cm

Abgerechnet wird nach Aufmaß.
Menge: 300,000 m2

**6.27 Rasenplanum herstellen**
Rasenplanum herstellen

Planum für Rasenfläche auf angedecktem Oberboden
in kombinierter Hand- und Maschinenarbeit herstellen,
zulässige Abweichung von der Sollhöhe +/- 2 cm
Nach der Rasenansaat ist die Fläche mit leichtem
Verdichtungsgerät statisch abzuwalzen.
Menge: 300,000 m2

**6.28 Raseneinsaat**
Raseneinsaat

Rasenansaat mit Regel-Saatgutmischung RSM
nach Wahl des AG in einem Arbeitsgang,
Saatgutmenge:  25 g/m2^,
Abgerechnet wird nach eingesäter Fläche.
Menge: 300,000 m2

### 7 Tagelohnarbeiten

**7.1 Verrechnungssatz Baufacharbeiter**
Stundenlohnarbeiten durch Arbeitskräfte auf Anordnung
des AG ausführen.
Der Verrechnungssatz für die jeweilige Arbeitskraft
umfasst sämtliche Aufwendungen, insbesondere den tatsächlichen Lohn einschließlich vermögenswirksamer
Leistungen mit den Zuschlägen fuer Gemeinkosten
(Sozialkassenbeiträge, Winterbauumlage und dgl.),
sowie Lohn- bzw. Gehaltsnebenkosten und Zuschläge
für Überstunden.
Zuschläge für Nacht-, Sonntags- und Feiertagsarbeit
werden gesondert vergütet.
Baufacharbeiter (Berufsgruppe V 1).
Menge: 10,000 h

**7.2 Verrechnungssatz Bauwerker**
Stundenlohnarbeiten
w. v., jedoch
Bauwerker
Menge: 10,000 h

**7.3 Verrechnungssatz Bagger**
Stundenlohnarbeiten durch Baugeräte
auf Anordnung des AG ausführen.
Der Verrechnungssatz für das jeweilige
Gerät umfasst sämtliche Aufwendungen
für den Einsatz, insbesondere Gerätevorhalte-
und Betriebsstoffkosten, sowie sämtliche Zuschläge
einschl. der Kosten für das Bedienungspersonal.
Der Verrechnungssatz gilt für das zum Zeitpunkt
des Abrufes einsatzbereit auf der Baustelle
befindliche Baugerät.
Vergütet werden die tatsächlich geleisteten
Arbeitsstunden.
Bagger über 0,4 bis 1,0 m³
Menge: 5,000 h

**7.4 Verrechnungssatz Minibagger**
Stundenlohnarbeiten
w. v., jedoch
Kleinbagger bis 2,5 t
Menge: 5,000 h

**7.5 Verrechnungssatz Frontlader**
Stundenlohnarbeiten
w. v., jedoch
Frontlader, luftbereift, 45 bis 75 kW
Menge: 5,000 h

**7.6 Verrechnungssatz Flächenrüttler**
Stundenlohnarbeiten
w. v., jedoch
Flächenrüttler bis 0,75 t
Menge: 5,000 h

**7.7 Verrechnungssatz Bohrhammer**
Stundenlohnarbeiten
w. v., jedoch
Bohr- oder Abbruchhammer bis 20 kg
Menge: 5,000 h

**7.8 Verrechnungssatz LKW**
Stundenlohnarbeiten
w. v., jedoch
LKW-Kipper, ca. 12 t Nutzlast
Menge: 5,000 h

**7.9 Schotter**
Schotter-Splitt-Brechsandgemisch 0/45
an die Verwendungsstelle liefern.
Mengenermittlung nach Lieferschein
Menge: 1,000 t

**7.10 Splitt**
Splitt 0/8
an der Verwendungsstelle liefern.
Mengenermittlung nach Lieferschein
Menge: 1,000 t

**7.11 Natursand**
Natursand 0/2,
an der Verwendungsstelle liefern.
Mengenermittlung nach Lieferschein
Menge: 1,000 t

**7.12 Beton C 12/15**
Beton C 12/15
an der Verwendungsstelle liefern.
Mengenermittlung nach Lieferschein
Menge: 1,000 t
